# Goetheplatz Rhinow
Angebotsaufforderung (GAEB DA XML 3.3, DA83)
Projekt: 0229
Währung: EUR
Erstellt mit: GXML Toolbox V3.3 R20220330, ORCA AVA 26.0.8 26.00.08, 16.03.2026

## Baubeschreibung
Eine gesonderte Baubeschreibung liegt als Anlage bei.

## Planverzeichnis
Ein gesondertes Planverzeichnis liegt als Anlage bei.
Alle Pläne zur Ausführung werden nur in digitaler Form
zur Verfügung gestellt.

## Vorbemerkung
01.
Grundlage der Ausführung der Leistung ist die aktuelle VOB in
Teilen B und C, einschlägige gültige DIN/ EN-Vorschriften
neuester Fassung, die Bauordnung des Landes Brandenburg und
allgemein anerkannte Regeln der Technik.

02.
Die Baustelle befindet sich auf dem Goetheplatz,
Mittelstr./ Ernst-Thälmannstr./ Ackerstraße, 14728 Rhinow, Deutschland
Die Zufahrt erfolgt über die Ackerstraße.

03.
Eine Baustellenbesichtigung vor Angebotsabgabe wird
vorausgesetzt und ist jederzeit selbstständig möglich.
Soweit Leistungen innerhalb des LVs nicht zweifelsfrei definiert
sind, obliegt es dem AN, rechtzeitig zu veranlassen, dass
zwischen ihm und dem AG Einvernehmen über diese Leistung
bzw. die zur Verwendung vorgesehenen Materialien erzielt wird.
Gemäß VOB/C schließen die beschriebenen Leistungen die
Lieferung der dazugehörigen Stoffe, Materialien und Bauteile
ein.

04.
Der Auftragnehmer hat während der gesamten Bauzeit
Bautagesberichte zu führen, in denen die Art der ausgeführten
Tätigkeit, der Arbeitskräfte und Maschineneinsatz, die
Witterungsbedingungen, An- und Abfuhr von Materialien,
besondere Vorkommnisse und Behinderungen dokumentiert
sind. Diese Bautagesberichte sind wöchentlich der örtlichen
Bauüberwachung unterschrieben auszuhändigen oder per Mail zu übermitteln.

05.
Der Auftragnehmer hat alle erforderlichen Maßnahmen,
Einrichtungen und Anordnungen zur Einhaltung der
Unfallverhütungsvorschriften zu treffen und diese in die
Einheitspreise einzukalkulieren. Die Baumaßnahme grenzt
an öffentliche Geh- und Verkehrswege. Sie sind in kurzen
Intervallen sauber zu halten.

06.
Beim Abbruch und der Entsorgung sind die gesetzlichen
Bestimmungen zur Entsorgung von nicht überwachungsbedürftigen und überwachungspflichtigen Bauabfällen zu
beachten.

07.
Die Abrechnung von Abbruchmaßnahmen erfolgt nach
anerkanntem Aufmaß vor Abbruch. Die Flächen sind zusätzlich
zu fotografieren und der BÜ digital zur Verfügung zu stellen. Die
Abrechnung der Bodenarbeiten erfolgt nach Aufmaß vor Abtrag
in fester Masse.

08.
Eingezäunte Lagerflächen können im Bereich des Amtsgeländes der Stadt Rhinow in der Lilienstr. 3 (ca. 450m Entfernung) genutzt werden. Der Parkplatz in der Schulstraße/Am Friedhof
(ca. 200 m) kann zur Parkierung genutzt werden.

Die Zufahrt über die Ackerstraße ist dauerhalt aufrecht zu erhalten, unter anderem für die Feuerwehr. Die Zugänglichkeit des Eingangs vom Bäcker und dessen Außengastronomie müssen dauerhaft aufrecht erhalten werden während der gesamten Bauausführung.

Im Bereich der Ackerstraße wird für den Zeitraum der Baumaßnahme ein Park- und Halteverbot einzurichten sein, welches durch den Auftragnehmer bei der Stadt Rhinow zu beantragen ist.

Das Lagern jeglicher Materialien (u.a. Baustoffe, Abfälle, Geräte und Baumaschinen) ist im Bereich der Kronentraufbereiche zzgl. 1,5m nicht gestattet.

Sollten Beeinträchtigungen bzw. Sperrungen der Flächen darüber hinaus notwendig sein, ist die zuständige Feuerwache darüber rechtzeitig über Ausmaß und Dauer in Kenntnis zu setzen und ggf. Maßnahmen abzustimmen.

09.
Bei Unklarheiten und Zweifeln ist die Bauüberwachung sofort zu
informieren. Für Schäden und Mängel durch Eigenentscheidungen des AN haftet dieser in vollem Umfang.

10.
Vor Einbau ist der Bauüberwachung rechtzeitig (mindestens eine Woche vor Einbau) ein Bemustern der
Materialien zu ermöglichen. Nicht bemusterte Materialien, die
nicht der Vorstellung der Bauüberwachung/Bauherren entsprechen,
sind vom AN kostenneutral auszutauschen.

11.
Der Brunnen war nach aktuellem Kenntnisstand noch nie als "Brunnen" mit elektrik- und wasserführenden Anlagen ausgestattet. Eine Zuleitung für Elektrik und Wasser wurde von der Bäckerei zum Brunnen jedoch bereits vorgestreckt. Die Lage der Leitungen ist unbekannt. Bei den Arbeiten sind Suchschachtungen zum Auffinden der Leitungen durchzuführen.

12.
Die im Ausführungsplan angegebenen Höhen sind vor Beginn der Ausführung zu prüfen.

13. Zeitplanung
Den Ausführungszeitraum entnehmen Sie bitte den beiliegenden
Formblättern des Auftraggebers.

## 03 Los 3 Brunnensanierung

### Titel 02 548 Brunnenbecken

*Hinweis: --- Brunnenskulptur ----*
Sämtliche Arbeiten an der Brunnenskulptur
(Reinigung der Skulptur und des Sockels, die Reparatur der Sockelplatten und die Installation des vollständigen Schriftzuges) sind fertig herzustellen, bevor die Arbeiten im Brunnenbeckenbereich (PU-Schichten mit eingelegtem Flusskies) ausgeführt werden können.

**02.1 Bemusterung Material Platten**
*** Pauschalposition
Bemusterung Material Platten,
Bemusterung  von bis zu drei Mustern durch den AN,
welche vergleichbar sind mit den Vorort im Bestand vorhandenen Sockelplatten in Bezug auf Material, Farbigkeit und Oberflächenbehandlung ,vgl. Bestandssockel.
Bemusterung und Zustimmung mit BÜ und AG erforderlich.
EP entspricht drei Steinmustern.
Menge: 1,000 psch

**02.2 Granit-Sockel Instand setzen**
*** Pauschalposition
Granit-Sockel Instand setzen,
Material: heller Granit, geschliffen,
gemäß Ergebnis der Bemusterung,

Deckplatten: überwiegend intakt, nur wenige Abplatzungen an den Kanten reparieren, kein Austausch erforderlich.

seitliche Verblendung:
Fugenfüllung entfernen, beschädigte Abschnitte und nicht originales Verblendmaterial behutsam entfernen durch geeignetes Verfahren wie meißeln oder abstämmen, Haftschicht entfernen, passende Platten bzw. Riemchen zuschneiden und Einsetzen auf Haftschlämme, Fugen entsprechend Bestand wieder verfugen.

Kleine Ausbesserungen an Fugen und Steinen durchführen
(z. B. mineralische Reparaturspachtel/ Steinersatz) und Schließen kleiner Fehlstellen, soweit erforderlich.
Menge: 1,000 psch

**02.3 Bemusterung Material Schriftzug**
*** Pauschalposition
Bemusterung Material Schriftzug,
auf gerader Innenfläche der Steinskulptur.
Bemusterung  und Abstimmung durch den AN,
Material: Metall, abgesetzt zu Steinoberfläche,
Abstimmung zu Schriftart, -größe, Metallart, Farbigkeit und ggf. Oberflächenbehandlung.

Bemusterung und Zustimmung mit BÜ und AG erforderlich.
Menge: 1,000 psch

**02.4 Werk- und Montageplanung Schriftzug erstellen**
*** wie Position 02.5
Werk- und Montageplanung Schriftzug erstellen
Erstellen einer Werk- und Montageplanung für den gesamten Schriftzug zur Vorlage bei und Freigabe durch die BÜ/AG.

Ein Aufmaß der Innenflächen der Brunnenskulptur Vorort ist zuvor durchzuführen.

Die Werk- und Montageplanung ist in Abstimmung mit  AG/BÜ spätestens einen Monat vor der Ausführung zur Prüfung/ Freigabe der BÜ/AG vorzulegen.
Menge: 1,000 St

**02.5 Schriftzug herstellen**
*** Bezugsbeschreibung
Schriftzug herstellen
Schriftzug des Zitates von Goethe:
"Hier bin ich Mensch, hier darf ich´s sein"
in zwei Abschnitten auf den beiden Innenseiten der Brunnenskulptur platzieren.
Links: Hier bin ich Mensch,
Rechts: hier darf ich´s sein.

Material: Metall, gemäß Ergebnis der Bemusterung
Farbe: gemäß Ergebnis der Bemusterung
Schriftart: gemäß Ergebnis der Bemusterung
Schriftgröße: gemäß Ergebnis der Bemusterung
Menge: 1,000 St

**02.6 Brunnenskulptur reinigen**
Brunnenskulptur reinigen
Brunnenskulptur, Sockel, Deckplatten, Brunnenbecken (Metallwanne) von Bewuchs, organischen Material und Müll befreien, mechanisch reinigen mit Verfahren nach Wahl des AN, z.B. Hochdruckreiniger (Handgerät),
Entfernung von organischen Ablagerungen, Schmutzschleier, organischem Bewuchs u.ä.
Fugen prüfen, lockere und poröse Fugenverfüllung entfernen, Fugen mit Betonfuge wie im Bestand wieder ergänzen.
Menge: 1,000 St

*Hinweis: ---Brunnenbecken---*
Ausführung entsprechend Plan 3.1, Detail 1.3 und freigegebenem Muster.

PU-Masse ist feuchtigkeitsempfindlich, die Arbeitsbereiche sind so trocken und die Luftfeuchtigkeit so gering wie möglich während der Ausführung von PU-Schichten und der Aushärtungszeiten zu halten.
Material, dass eingegossen werden soll, ist zusätzlich kurz vorher nochmals intensiv zu trocknen, ggf. sind zusätzlich zuvor luftentfeuchtende Maßnahmen zu ergreifen.

Die Ausführung der Arbeiten muss nicht durch eine Fachfirma erfolgen. Es handelt sich um Standard-PU-System, welches ohne PU-Zertifikat durch die beauftragte Firma selbst verarbeitet werden kann.

Trocknungs- und Aushärtungszeiten der einzelnen Schichten sind zu beachten. Daraus erglbt sich eine voraussichtliche Herstellungsaufwand von ca. 4 Tagen einschließlich der Trocknungs- und Aushärtungszeiten.

Annahme für die Kalkulation der Leistung:

Grundierung = ein Tag mit Aushärtezeit.
1. + 2. PU-Schicht = 1 Tag + 1 Tag Aushärtezeit.
3. PU-Schich = ein Tag mit Aushärtezeit.

**02.7 Bemusterung Material Flusskiessteine**
*** Pauschalposition
Bemusterung Material Flusskiessteine,
Bemusterung  von bis zu drei Flusskiesmischungen
durch den AN, in Bezug auf Farbigkeit, Form und Größe.
Material: Rheinkies, bunt
Maße: 50-150 mm
Farbe: beige-hellgrau
Bemusterung und Zustimmung mit BÜ und AG erforderlich.
EP entspricht drei Mischungen von
Menge: 1,000 psch

**02.8 Flusskies liefern**
Flusskies liefern,
Material: Rheinkies, bunt, gem. Ergebnis der Bemusterung
Maße: 50-150 mm, gem. Ergebnis der Bemusterung
Farbe: beige-hellgrau, gem. Ergebnis der Bemusterung

o. gl.

Angabe durch Bieter erforderlich:
Hersteller: '.........'
Produkt: '.........'
Menge: 0,250 m³

**02.9 Flusskiessteine vorsortieren, reinigen, trocknen**
*** Bezugsbeschreibung
Flusskiessteine vorsortieren, reinigen, trocknen,
gebrochene oder angeschlagene Steine sind auszusortieren,
für  Einbau in PU-Schicht im Bereich des vorh. Brunnenbeckens aus Metall.
Menge: 0,250 m³

**02.10 Muster Flusskies in PU-Schichten herstellen**
*** Pauschalposition
*** Bedarfsposition ohne GB
Muster Flusskies in PU-Schichten herstellen,
Es ist ein Muster herzustellen entsprechend Plan 3.1, Detail 1.3
mit sämtlichen Schichten und Arbeitsschritten, einschließlich der Einlassung in die PU-Schicht von beschrifteten Flusskiessteinen in einer Metalleinfassung entsprechend dem Bestand.

Maße des Musters:
LxB: 30x30cm
H: entsprechend Plan 3.1, Detail 1.3 und
Menge: 1,000 psch

**02.11 Steinauswahl für Beschriftung im Rahmen einer**
*** Bedarfsposition ohne GB
*** wie Position 02.9
Steinauswahl für Beschriftung im Rahmen einer Bürgerbeteiligung durchführen.
Menge: 0,125 m³

**02.12 Stift liefern**
*** Bedarfsposition ohne GB
Stift liefern,
Stiftart: deckender, pigmentierter Lack-/Paintmarker (ölbasiert)
Farbe: weiß (in Abstimmung mit AG)
Strichbreite: 2-4mm
Eigenschaften: hitze-, UV- und
witterungsbeständige Farbe,
geeignet für die Beschriftung von Flusskiessteinen

Die Farbe muss das Vergießen mit Polyurethan schadfrei übersteht.

Ort: für Beschriftung der im PU-Schicht vergossenen Steine / Brunnenbecken

Lieferempfehlungen:
Hersteller: edding
Produkt: edding 750 Lackmarker, weiß

o.gl.

Angabe durch Bieter erforderlich:
Hersteller: '.........'
Produkt: '.........'
Menge: 15,000 St

**02.13 Kaligrafie-Stift liefern**
*** Bedarfsposition ohne GB
Kaligrafie-Stift  liefern,
Stiftart: deckender, pigmentierter Lack-/Paintmarker (ölbasiert)
Farbe: weiß (in Abstimmung mit AG)
Strichbreite: 1-2/ 5mm
Eigenschaften: hitze-, UV- und
witterungsbeständige Farbe,
geeignet für die Beschriftung von Flusskiessteinen

Die Farbe muss das Vergießen mit Polyurethan schadfrei übersteht.

Ort: für Beschriftung der im PU-Schicht vergossenen Steine / Brunnenbecken

Lieferempfehlungen:
Hersteller: edding
Produkt: edding 753 Glanzlackmarker Kalligrafie

o.gl.

Angabe durch Bieter erforderlich:
Hersteller: '.........'
Produkt: '.........'
Menge: 15,000 St

**02.14 Einhausung Brunnenskulptur herstellen, vorhalten, zurückbauen**
*** Pauschalposition
Einhausung Brunnenskulptur herstellen, vorhalten, zurückbauen,
Einrichten der Arbeitsstelle für Beschichtungs-/Vergussarbeiten im Brunnenbecken im Außenbereich mit Witterungsschutz als Einhausung, allseitig schließbar, herstellen zur Sicherstellung der qualitativ hochwertigen Ausführung der PU-Schichten ohne Einschlüsse von Fremdkörpern und Sicherstellung der optimalen Aushärtung gemäß Systemvorgaben.
Maße der Einhausung nach Erfordernis und Wahl des AN herstellen.
inkl. Nebenleistungen: Materiallagerung,
wirksamer Schutz vor Material- und Staubeintrag, Niederschlag- und UV-Einstrahlung während der Herstellung.
Menge: 1,000 psch

**02.15 Schutz angrenzender Bauteile (Brunnensockel) und Beläge**
*** Pauschalposition
Schutz angrenzender Bauteile (Brunnensockel) und Beläge herstellen,
Abkleben/Maskieren, Staub- und Spritzschutz herstellen, als Schutz vor Verunreinigungen während der Arbeiten im Bereich des Brunnenbeckens.
Material und Flächengröße nach Erfordernis und Wahl des AN.
Nebenleistungen: Materiallagerung, Schutz vor Niederschlag/UV während der Verarbeitung,
Entsorgung von Abfällen.
Menge: 1,000 psch

**02.16 Metallbecken reinigen und vorbereiten**
*** Pauschalposition
Metallbecken reinigen und vorbereiten,
gründliche Reinigen des Metallbeckens,
Oberfläche: staub-, schmutz- und fetttfrei (zwingend sicherstellen)
Fläche: ca. 1,5m²
Mechanische Untergrundvorbereitung durch z. B. anschleifen/strahlen), Entfernen loser Altbeschichtungen, Korrosion, Zunder, Trennmittel. Oberfläche staubfrei herstellen.
Vorhandenes Metall-Brunnenbecken ist ggf. zusätzlich zu trocknen (mögliches Kondenzwasser) als Untergrund für das PU-System.
Menge: 1,000 psch

**02.17 Grundierung auf Metall herstellen**
*** Pauschalposition
Grundierung auf Metall herstellen,
dient als Grundierung und Haftvermittlung,
flächendeckend und gleichmäßig auftragen als dauerhafte Haftbrücke zwischen Metallbecken und PU-Schicht (Polyurethan),

Material: 2K Epoxidharz
Farbe: Himmelblau
Fläche: ca. 1,5m²

Untergrund muss trocken, sauber, sowie fett-, öl-, und lösemittelfrei sein,  vor Auftrag der Grundierung, welche als Haftbrücke zwischen dem Metall und der 1. PU- Schicht (Polyurethan) dient, um eine dauerhafte Verbindung gewährleisten zu können.

Verarbeitung und Ausführung nach Herstellervorgaben.

Systemkompatibilität mit allen Schichten und Materialien ist sicherzustellen.

Einschließlich sämtlicher Nebenarbeiten und benötigten Materialien für die Herstellung der Leistung wie Schutzausrüstung und -material, Mischbehälter, Bohrmaschienenrührer, Farbwanne und Werkzeug zum Auftragen des Materials.

Lieferempfehlung
Hersteller:
S u. K Hock GmbH
Straßfeld 12
94209 Regen
 +49 (0) 9921 / 971 531 55
post@harzspezialisten.de
www.harzspezialisten.de

Produkt: Epoxid Vergussharz SKresin 3037 mit Epohard 5037 (1 kg Harz + 350g Härter)
Farbe: Himmelblau
ArtNr: HZ-3037-5037-01

Position besteht aus folgenden Komponenten:
1 Epoxidharz SKresin 3037 nur Harz zu 1 kg
ArtNr: P-3037-1kg
1 Epoxidhärter Epohard 5037 nur Härter zu 350 g
ArtNr: P-5037-350g

o.gl.

Angabe durch Bieter erforderlich:
Hersteller: '.........'
Produkt: '.........'
Menge: 1,000 psch

**02.18 PU-Schicht 1. herstellen**
*** Pauschalposition
PU-Schicht 1. herstellen,
Polyurethan Vergussharz
als Haftschicht und Versiegelung herstellen
Stärke: durchschnittlich 2mm
Material: Polyurethan
auf grundiertem Metallbecken,
geeignet für Außenbereich geeignet; rissüberbrückend;
frost- und UV-beständig; aliphatisch, niedrige Exothermie

Farbe: farblos, in Himmelblau mit Farbpasten eingefärbt, gemäß Ergebnis der Bemusterung und Abstimmung mit AG.
Fläche: ca. 1,5m²

Gestaltung eines optisch ansprechenden Untergrundes, welcher an Wasser erinnern mit farblichen Verwirbelungen,
 die die Anmutung von Strömung oder Wellen aufweisen. (entsprechend freigegebenem Muster)

Auf der Grundierung ist die 1. PU-Schicht auszuführen.

Verarbeitung und Ausführung nach Herstellervorgaben.

Systemkompatibilität mit allen Schichten und Materialien ist sicherzustellen.

Einschließlich sämtlicher Nebenarbeiten und benötigten Materialien für die Herstellung der Leistung wie Schutzausrüstung und -material, Mischbehälter, Bohrmaschienenrührer, Farbwanne und Werkzeug zum Auftragen des Materials.

Lieferempfehlung
Hersteller:
S u. K Hock GmbH
Straßfeld 12
94209 Regen
 +49 (0) 9921 / 971 531 55
post@harzspezialisten.de
www.harzspezialisten.de

Produkt: Polyurethan Vergussharz und Versiegelung farblos,
1,3 kg (A 800 g + B 500 g)
Farbe: farblos, in Himmelblau mit Farbpasten eingefärbt, gemäß Ergebnis der Bemusterung und Abstimmung mit AG
ArtNr: HZ-6040-7039-02

Position besteht aus folgenden Komponenten:
1 Polyurethanhärter SKharder 7039 nur Härter - 0,5 kg
ArtNr: P-7039-500g
1 Polyurethanharz 6040 2K Systemharz - 800 g
ArtNr: P-6040-800g

o.gl.

Angabe durch Bieter erforderlich:
Hersteller: '.........'
Produkt: '.........'
Menge: 1,000 psch

**02.19 Flusskiessteine nachreinigen**
*** Bedarfsposition ohne GB
Flusskiessteine nachreinigen
kurz vor Einbau durchführen für den Einbau in PU-Schicht vorgesehene Flusskiessteine erneut von Hand behutsam von möglichen Verunreinigen, Fett, Staub oder sonst. Ablagerungen reinigen und trocknen,
Steine auf Fläche auslegen zum Nachtrocknen und bis zum Einbau vor Stäuben und Beschädigung schützen.
Menge: 0,250 m³

**02.20 Flusskiessteine auslegen und positionieren**
*** Pauschalposition
Flusskiessteine auslegen und positionieren,
Steine auf vorbereiteten Bereich optisch ansprechend auslegen und positionieren.
Steine mit minimalen Lücken bzw. Fugen zueinander auslegen und ausrichten, beschriftete und unbeschriftete Steine gemischt auslegen. Beschriftete Steine so positionieren, dass diese zum  Betrachter ausgerichtet sind.
Fläche: ca. 1,5m²

Ggf. Nachpositionieren notwendig,
Abnahme von BÜ/ AG vor Verguss erforderlich.
Menge: 1,000 psch

**02.21 PU-Schicht 2. herstellen**
*** Pauschalposition
PU-Schicht 2. herstellen,
Polyurethan Vergussharz und Versiegelung herstellen.
Einbinden der zuvor ausgelegten Flussteine in 2. PU-Schicht.
Stärke: ca. 3 - 5 cm
Material: Polyurethan
auf 1. PU-Schicht aufbringen,
Herstellung der 2. PU-Schicht erfolgt in zwei Schritten gemäß Herstellerangaben.
Anforderung: für Außenbereich geeignet;
frost- und UV-beständig, aliphatisch.

Farbe: farblos
Fläche: ca. 1,5m²

Auf der 1. PU-Schicht  ist die 2. PU-Schicht auszuführen.
Flusskies soll nicht vollständig in der PU-Schicht eingelassen sein, sondern zu min.1/3 über die PU-Schicht hinausragen.

Verarbeitung und Ausführung nach Herstellervorgaben.

Systemkompatibilität mit allen Schichten und Materialien ist sicherzustellen.

Einschließlich sämtlicher Nebenarbeiten und benötigten Materialien für die Herstellung der Leistung wie Schutzausrüstung und -material, Mischbehälter, Bohrmaschienenrührer, Farbwanne und Werkzeug zum Auftragen des Materials.

Lieferempfehlung
Hersteller:
S u. K Hock GmbH
Straßfeld 12
94209 Regen
 +49 (0) 9921 / 971 531 55
post@harzspezialisten.de
www.harzspezialisten.de

Produkt: 2K Polyurethan Porenfüller und Porenversiegelung
4 kg (A 2,5 kg + B 1,5 kg)
Fareb: farblos
ArtNr: FR-3302-0

Position besteht aus folgenden Komponenten:
10 FLOORRESIN Premium Pore Filler Resin 2,5 kg
ArtNr: P-FR-1302-02
10 FLOORRESIN Premium Polyurethane Hardener 1 kg
ArtNr: P-FR-2301-02
10 FLOORRESIN Premium Polyurethane Hardener 500 g
ArtNr: P-FR-2301-01

o.gl.

Angabe durch Bieter erforderlich:
Hersteller: '.........'
Produkt: '.........'
Menge: 1,000 psch

**02.22 PU-Schicht 3. herstellen**
*** Pauschalposition
PU-Schicht 3. herstellen,
als Versiegelung der Endbeschichtung herstellen.
Stärke: punktueller Auftrag nach Steingröße individiell
Material: Polyurethan/ Gießharz im Beutel zu mischen

Flusssteine mit PU-Schicht überziehen, sodass die Silhouette der eingelegten Flusssteine sich in der 3. PU-Oberfläche noch absetzt bzw. ablesbar bleibt.
Anforderung: für Außenbereich geeignet;  frost- und UV-beständig, aliphatisch

Farbe: farblos
Fläche: ca. 1,5m²

Auf der 2. PU-Schicht mit eingelassenem Flusskies ist die 3. PU-Schicht auszuführen.

Verarbeitung und Ausführung nach Herstellervorgaben.

Systemkompatibilität mit allen Schichten und Materialien ist sicherzustellen.

Einschließlich sämtlicher Nebenarbeiten und benötigten Materialien für die Herstellung der Leistung wie Schutzausrüstung und -material, Mischbehälter, Bohrmaschienenrührer, Farbwanne und Werkzeug zum Auftragen des Materials.

Lieferempfehlung:
Hersteller:
S u. K Hock GmbH
Straßfeld 12
94209 Regen
 +49 (0) 9921 / 971 531 55
post@harzspezialisten.de
www.harzspezialisten.de

Produkt: 2K Polyurethan Porenverfestiger und Beschichtung - SLOW 1,75 kg (A 1 kg + B750 g)
ArtNr: FR-3306-01

Position besteht aus folgenden Komponenten:
2 Polyurethane Resin SLOW - nur Harz 1 kg
ArtNr: P-FR-1306-1kg
2 Polyurethane Hardener SLOW - nur Härter 750 g
ArtNr: P-FR-2306-750g

o.gl.

Angabe durch Bieter erforderlich:
Hersteller: '.........'
Produkt: '.........'
Menge: 1,000 psch
